# Salvavidas

- Propiedad del archivo: CYPE Ingenieros S.A.
- Formato: FIEBDC-3/2016
- Programa: Generador de precios de la construcción. CYPE Ingenieros, S.A.
- Fecha: 29/01/2025
- Ámbito geográfico: Argentina
- Divisa: ARS
- Costes indirectos: 3 %
- Gastos generales: 13 %
- Beneficio industrial: 6 %
- IVA: 21 %

## U Urbanización interior del lote

### UP Piletas

#### UPE Equipamiento exterior

**UPE070** Ud Salvavidas.
Salvavidas para pileta, de plástico, color naranja, de 730 mm de diámetro.
Incluye: Montaje y fijación de los componentes.
Criterio de cómputo de proyecto: Número de unidades previstas, según documentación gráfica de Proyecto.
Criterio de cómputo de obra: Se medirá el número de unidades realmente ejecutadas según especificaciones de Proyecto.

| Código | Ud | Descripción | Rendimiento | Precio | Importe |
|---|---|---|---|---|---|
| mt47pep070a | Ud | Salvavidas para pileta, de plástico, color naranja, de 730 mm de diámetro. (material) | 1 | 3241.09 | 3241.090 |
| mo080 | h | Medio oficial montador. (mano de obra) | 0.061 | 25378.93 | 1548.115 |
| % | % | Herramientas | 2 % | 4789.205 | 95.784 |
|  |  | Costes directos |  |  | 4884.989 |

## Recursos

**mt47pep070a** Ud Salvavidas para pileta, de plástico, color naranja, de 730 mm de diámetro
Datos técnicos: Coste energético 1690.660 MJ; Emisión de CO2 88.978 kg
Residuos:
- embalaje: re150101 Envases de papel y cartón. (componente de residuo); rendimiento 0.038 kg; Código LER 15 01 01; Masa del elemento 1 kg; Volumen 0.001333 m3
